# Consola de 8 zonas con microfono de bomberos, referencia CFVBM7608DFM de Cofem

- Propiedad del archivo: CONSTRUNARIO
- Formato: FIEBDC-3/2012
- Programa: Construnario Versión 3.51
- Fecha de los precios: 11/07/2024
- Divisa: EUR

| Código | Ud | Descripción | Precio |
|---|---|---|---|
| CFVBM7608DFM | u | Consola de 8 zonas con microfono de bomberos, referencia CFVBM7608DFM de Cofem | 1452.77 |
