# Columna de sonido, referencia CFVCS6520EN de Cofem. 2 vías 4x 3" + 1 20W IP66

- Propiedad del archivo: CONSTRUNARIO
- Formato: FIEBDC-3/2012
- Programa: Construnario Versión 3.51
- Fecha de los precios: 16/07/2024
- Divisa: EUR

| Código | Ud | Descripción | Precio |
|---|---|---|---|
| CFVCS6520EN | u | Columna de sonido, referencia CFVCS6520EN de Cofem. 2 vías 4x 3" + 1 20W IP66 | 378.54 |
