# Proyector de sonido unidireccional, referencia CFVDP4EN de Cofem. ABS 10W IP55

- Propiedad del archivo: CONSTRUNARIO
- Formato: FIEBDC-3/2012
- Programa: Construnario Versión 3.51
- Fecha de los precios: 11/07/2024
- Divisa: EUR

| Código | Ud | Descripción | Precio |
|---|---|---|---|
| CFVDP4EN | u | Proyector de sonido unidireccional, referencia CFVDP4EN de Cofem. ABS 10W IP55 | 85.94 |
