# Interfaz de transformador de línea, referencia CFVLT7208ENMKII de Cofem

- Propiedad del archivo: CONSTRUNARIO
- Formato: FIEBDC-3/2012
- Programa: Construnario Versión 3.51
- Fecha de los precios: 11/07/2024
- Divisa: EUR

| Código | Ud | Descripción | Precio |
|---|---|---|---|
| CFVLT7208ENMKII | u | Interfaz de transformador de línea, referencia CFVLT7208ENMKII de Cofem | 1862.00 |
