# Altavoz de techo, referencia CFVMF33EN de Cofem, 2 vías 2x 3 + 1x 1

- Propiedad del archivo: CONSTRUNARIO
- Formato: FIEBDC-3/2012
- Programa: Construnario Versión 3.51
- Fecha de los precios: 11/07/2024
- Divisa: EUR

| Código | Ud | Descripción | Precio |
|---|---|---|---|
| CFVMF33EN | u | Altavoz de techo, referencia CFVMF33EN de Cofem, 2 vías 2x 3 + 1x 1 | 214.85 |
