# Bocina ABS, referencia CFVMH61EN de Cofem. 2 vías 60W IP66

- Propiedad del archivo: CONSTRUNARIO
- Formato: FIEBDC-3/2012
- Programa: Construnario Versión 3.51
- Fecha de los precios: 11/07/2024
- Divisa: EUR

| Código | Ud | Descripción | Precio |
|---|---|---|---|
| CFVMH61EN | u | Bocina ABS, referencia CFVMH61EN de Cofem. 2 vías 60W IP66 | 327.38 |
