# Altavoz compacto 2 vías bass reflex, referencia CFVMR52EN de Cofem. 5" + 1" 30W color blanco

- Propiedad del archivo: CONSTRUNARIO
- Formato: FIEBDC-3/2012
- Programa: Construnario Versión 3.51
- Fecha de los precios: 16/07/2024
- Divisa: EUR

| Código | Ud | Descripción | Precio |
|---|---|---|---|
| CFVMR52WEN | u | Altavoz compacto 2 vías bass reflex, referencia CFVMR52EN de Cofem. 5" + 1" 30W color blanco | 171.88 |
