# Unidad master CFVDXT3000, referencia CFVMX32502 de Cofem. 250W y 2 salidas

- Propiedad del archivo: CONSTRUNARIO
- Formato: FIEBDC-3/2012
- Programa: Construnario Versión 3.51
- Fecha de los precios: 11/07/2024
- Divisa: EUR

| Código | Ud | Descripción | Precio |
|---|---|---|---|
| CFVMX32502 | u | Unidad master CFVDXT3000, referencia CFVMX32502 de Cofem. 250W y 2 salidas | 2516.77 |
