# Unidad master CFVDXT3000, referencia CFVMX35006 de Cofem, 500W y 6 salidas

- Propiedad del archivo: CONSTRUNARIO
- Formato: FIEBDC-3/2012
- Programa: Construnario Versión 3.51
- Fecha de los precios: 11/07/2024
- Divisa: EUR

| Código | Ud | Descripción | Precio |
|---|---|---|---|
| CFVMX35006 | u | Unidad master CFVDXT3000, referencia CFVMX35006 de Cofem, 500W y 6 salidas | 4378.77 |
