# Altavoz de techo, referencia CFVPL82EN de Cofem. 2 vías 8" 20W con cúpula ignífuga

- Propiedad del archivo: CONSTRUNARIO
- Formato: FIEBDC-3/2012
- Programa: Construnario Versión 3.51
- Fecha de los precios: 16/07/2024
- Divisa: EUR

| Código | Ud | Descripción | Precio |
|---|---|---|---|
| CFVPL82EN | u | Altavoz de techo, referencia CFVPL82EN de Cofem. 2 vías 8" 20W con cúpula ignífuga | 98.22 |
