# Circuito de entrada lógica supervisada, referencia CFVSI7120 de Cofem

- Propiedad del archivo: CONSTRUNARIO
- Formato: FIEBDC-3/2012
- Programa: Construnario Versión 3.51
- Fecha de los precios: 11/07/2024
- Divisa: EUR

| Código | Ud | Descripción | Precio |
|---|---|---|---|
| CFVSI7120 | u | Circuito de entrada lógica supervisada, referencia CFVSI7120 de Cofem | 139.14 |
