# Altavoz de superficie de 2 vías 2x3" + 1x1"

- Propiedad del archivo: CONSTRUNARIO
- Formato: FIEBDC-3/2012
- Programa: Construnario Versión 3.51
- Fecha de los precios: 16/07/2024
- Divisa: EUR

| Código | Ud | Descripción | Precio |
|---|---|---|---|
| CFVWMF33 | u | Altavoz de superficie de 2 vías 2x3" + 1x1" | 225.08 |
