# Central de extinción de incendios certificada EN 54-2 EN 54-4 EN 12094-1, referencia CLVR03XT de Cofem

- Propiedad del archivo: CONSTRUNARIO
- Formato: FIEBDC-3/2012
- Programa: Construnario Versión 3.51
- Fecha de los precios: 11/07/2024
- Divisa: EUR

**CLVR03XT** u Central de extinción de incendios certificada EN 54-2 EN 54-4 EN 12094-1, referencia CLVR03XT de Cofem
Precio: 712.31
Central para sistemas de extinción de incendios de 3 zonas de detección, totalmente configurable. La central va montada en cofre de acero, fácilmente accesible para su instalación. Certificada según EN12094-1, EN54-2, EN54-4 Características: - 3 zonas de detección. - Retardos de detección configurables. - Opción de entrada de señales de otros sistemas, como por ejemplo, equipos de aspiración. - Control de extracción incorporado. - Dimensiones: 385x310x90mm.
