# Central de extinción de incendios certificada UL y FM, referencia CLVR03XTA de Cofem

- Propiedad del archivo: CONSTRUNARIO
- Formato: FIEBDC-3/2012
- Programa: Construnario Versión 3.51
- Fecha de los precios: 11/07/2024
- Divisa: EUR

**CLVR03XTA** u Central de extinción de incendios certificada UL y FM, referencia CLVR03XTA de Cofem
Precio: 768.06
Central para sistemas de extinción de incendios de 3 zonas de detección, totalmente configurable. La central va montada en cofre de acero, fácilmente accesible para su instalación. Certificada bajo aprobación UL y FM. Características: - 3 zonas de detección. - Retardos de detección configurables. - Opción de entrada de señales de otros sistemas, como por ejemplo, equipos de aspiración. - Control de extracción incorporado. - Dimensiones: 368x310x90mm.<
