# Central algorítmica direccionable para detección de incendios con módulo de conexión CRI/CRA, referencia CLYON01BCRI de la serie Compact Lyon de Cofem, 1 bucle

- Propiedad del archivo: CONSTRUNARIO
- Formato: FIEBDC-3/2012
- Programa: Construnario Versión 3.51
- Fecha de los precios: 11/07/2024
- Divisa: EUR

**CLYON01BCRI** u Central algorítmica direccionable para detección de incendios con módulo de conexión CRI/CRA, referencia CLYON01BCRI de la serie Compact Lyon de Cofem, 1 bucle
Precio: 1141.01
Central algorítmica direccionable para detección de incendios con módulo de conexión CRI/CRA. 1 bucle
