# Central algorítmica direccionable para detección de incendios, referencia CLYON02B de la serie Compact Lyon de Cofem, 2 bucles

- Propiedad del archivo: CONSTRUNARIO
- Formato: FIEBDC-3/2012
- Programa: Construnario Versión 3.51
- Fecha de los precios: 11/07/2024
- Divisa: EUR

**CLYON02B** u Central algorítmica direccionable para detección de incendios, referencia CLYON02B de la serie Compact Lyon de Cofem, 2 bucles
Precio: 616.97
La central algorítmica-direccionable compacta de la Lyon está certificada según Norma EN 54-2 y EN 54-4 de acuerdo con las últimas directivas. La central realiza las mismas funciones que la Lyon Remote, siendo además totalmente compatible con ella desde el punto de vista de la instalación (cableado, detectores analógicos, pulsadores, módulos y sirenas analógicas, etc). Resulta especialmente interesante en instalaciones de tamaño medio que tradicionalmente se diseñan para sistemas convencionales, permitiendo utilizar un sistema algorítmico-direccionable con toda la funcionalidad y ventajas que éste trae consigo. En el caso de que la instalación deba ampliarse, la central Compact Lyon dispone de la función red de centrales, con lo que es posible conectar centrales entre sí, mostrando también la información de las centrales conectadas de modo semejante a una repetidora, además de permitir una funcionalidad adicional de operación entre ellas. Características: • Central de 1 ó 2 bucles. • Permite conectar 99 puntos por bucle. • Todos los puntos del bucle son supervisados, excepto el aislador de bucle KABY. • Capacidad de hasta 16 relés por bucle, 32 en total. • Permite la programación de 99 zonas por central. • Permite el disparo de relé con 1, 2 ó 3 elementos en alarma. • Historial que almacena hasta 6601 eventos con fecha y hora. • Configuración de relés con la activación de 1,2 ó 3 detectores de alarma. • Función de autoconfiguración de disparo de relés. • Permite configurar dispositivos visuales y/o sonoros de las bases de los detectores como relés alimentados del bucle. • Salida de sirena retardada programable de 0 a 10 minutos supervisada, identificada como S1. • Salida de alarma como relé libre de tensión no supervisada, identificada como ALARM. • Salida de avería, retardada y supervisada, identificada como FAULT. • Permite conectar sirenas direccionables en el bucle. • Pulsador de evacuación. • Display LCD retroiluminado de 4 líneas y 40 caracteres. • Incorpora varios idiomas por defecto (español, inglés, francés, portugués, etc). • Configurable y manejable mediante el software PC, I-Link. • Acceso al teclado del panel mediante un código numérico. • Permite la conexión de hasta 15 repetidores y/o 15 centrales en red. • Contact ID bajo demanda. • Cofem Remote bajo demanda. • Medidas: 363 x 331 x 96 mm. • Certificado por AENOR según la Norma EN 54 parte 2 y EN 54 parte 4, y con marcado CE según el Reglamento Europeo de Productos de la Construcción (UE) Nº305/2011.
