# Central algorítmica direccionable para detección de incendios con módulo de conexión CRI/CRA, referencia CLYON02BCRI de la serie Compact Lyon de Cofem, 2 bucles

- Propiedad del archivo: CONSTRUNARIO
- Formato: FIEBDC-3/2012
- Programa: Construnario Versión 3.51
- Fecha de los precios: 11/07/2024
- Divisa: EUR

**CLYON02BCRI** u Central algorítmica direccionable para detección de incendios con módulo de conexión CRI/CRA, referencia CLYON02BCRI de la serie Compact Lyon de Cofem, 2 bucles
Precio: 1168.14
Central algorítmica direccionable para detección de incendios con módulo de conexión CRI/CRA. 2 bucles
