# Cono excéntrico 80-40, referencia COEX8040 de Cofem

- Propiedad del archivo: CONSTRUNARIO
- Formato: FIEBDC-3/2012
- Programa: Construnario Versión 3.51
- Fecha de los precios: 11/07/2024
- Divisa: EUR

**COEX8040** u Cono excéntrico 80-40, referencia COEX8040 de Cofem
Precio: 392.63
Cono excéntrico 80-40. Rojo rosca L=260. Toma 1/4” H Nota: Portes a península y Baleares para pedidos inferiores a 1900€: 50,81€. Portes a península y Baleares para pedidos superiores a 1900€: incluidos. Portes a Canarias: a consultar. Precios sujetos a posibles modificaciones según estado actual del mercado. Para grupos superiores o especiales, se realizará el estudio según proyecto o necesidades del cliente.
