# Boca de incendio equipada, ø25, referencia CR3X14 de Cofem. Pintada en rojo, puerta semiciega roja

- Propiedad del archivo: CONSTRUNARIO
- Formato: FIEBDC-3/2012
- Programa: Construnario Versión 3.51
- Fecha de los precios: 11/07/2024
- Divisa: EUR

**CR3X14** u Boca de incendio equipada, ø25, referencia CR3X14 de Cofem. Pintada en rojo, puerta semiciega roja
Precio: 316.21
Boca de incendio Equipada Ø25 mm según norma UNE/EN 671-1 y 20 m de manguera semirígida fabricada según UNE 694. Está compuesta por: Armario horizontal construido en chapa de acero de 1mm de espesor, pintado en color rojo RAL 3000, de medidas 630 x 610 x 245 mm, con puerta semiciega para metacrilato, y cerradura de apertura fácil, provisto de soporte de fijación del brazo y pretaladros para la entrada de la alimentación, incluyendo devanadera, manguera, lanza, brazo abatible, válvula de asiento, manómetro y latiguillo de alimentación. La BIE se podrá fabricar en otro color, teniendo el RAL proporcionado por el cliente, o en acero inoxidable, y podrá montarse sobre arco de sujeción para montaje al suelo. Igualmente, bajo demanda, hay diferentes versiones tanto de armario como de puerta (semiciega, ciega, blanca, roja, acabado inoxidable, etc). Características: · Devanadera de discos de Ø460 mm, pintada en rojo, con alimentación axial. · Manguera semirígida de Ø25 mm y 20 m de longitud, fabricada según Norma EN 694 y con marca CE de conformidad a Norma. · Lanza de tres efectos: cierre, pulverización y chorro, conectada por medio de machón roscado al extremo de la manguera. · Brazo pintado en rojo con doble articulación y pletina de fijación al soporte del armario. · Válvula de asiento a 90º de 1”, con toma de manómetro de 1/8”. · Manómetro graduado de 0 a 25 bares. · Latiguillo de alimentación entre la válvula y la devanadera, con manguera semirígida de Ø25 mm., y muelle antiahogamiento.
