# Marco tapajuntas para empotrar CR3XV3 pintado, referencia CR3XV3MEP de Cofem

- Propiedad del archivo: CONSTRUNARIO
- Formato: FIEBDC-3/2012
- Programa: Construnario Versión 3.51
- Fecha de los precios: 16/07/2024
- Divisa: EUR

| Código | Ud | Descripción | Precio |
|---|---|---|---|
| CR3XV3MEP | u | Marco tapajuntas para empotrar CR3XV3 pintado, referencia CR3XV3MEP de Cofem | 94.66 |
