# Cristal para pulsador certificado de paro/disparo, referencia CRPULE de Cofem

- Propiedad del archivo: CONSTRUNARIO
- Formato: FIEBDC-3/2012
- Programa: Construnario Versión 3.51
- Fecha de los precios: 11/07/2024
- Divisa: EUR

| Código | Ud | Descripción | Precio |
|---|---|---|---|
| CRPULE | u | Cristal para pulsador certificado de paro/disparo, referencia CRPULE de Cofem | 19.79 |
