# Cable detector tipo epc (68°c), referencia CTEPC68 de Cofem

- Propiedad del archivo: CONSTRUNARIO
- Formato: FIEBDC-3/2012
- Programa: Construnario Versión 3.51
- Fecha de los precios: 11/07/2024
- Divisa: EUR

**CTEPC68** m Cable detector tipo epc (68°c), referencia CTEPC68 de Cofem
Precio: 14.57
El detector de calor lineal es un cable propietario que detecta el calor en cualquier punto de su longitud. El cable sensor se compone de dos conductores de acero aislados individualmente con un polímero sensible a la temperatura. Los conductores aislados están trenzados entre sí para crear una presión de muelle, entonces se les envuelve con una funda exterior apropiada para el ambiente en el cual se ha de instalar el detector. En la temperatura calibrada, el polímero aislador sensible al calor cede contra la presión generada por la radiación del calor, permitiendo que los conductores interiores se pongan en contacto entre si y activen una señal de alarma. Esta acción ocurre en cualquier punto calentado dentro de la longitud del cable detector. No se requiere que se caliente una longitud específica para activar la alarma, ni se necesita calibrar el sistema para compensar los cambios en la temperatura ambiental donde está instalado El detector de calor lineal provee las ventajas de cobertura de líneas con sensibilidad de puntos específicos. Notas: Mismo precio para las temperaturas de 88°C y 105°C. Consultar otras temperaturas. Bobinas de 100m para cable sin fiador y de 152m para cables con fiador. Precios válidos para bobinas de más de 100m sin fiador o 152m con fiador. Pedido mínimo: 30m sin fiador y 152m con fiador. Se cobrará un suplemento de corte de 45€ pra cantidades inferiores a 100m.
