# Zócalo bajo para la gama de detectores A50, referencia D50ZO de Cofem

- Propiedad del archivo: CONSTRUNARIO
- Formato: FIEBDC-3/2012
- Programa: Construnario Versión 3.51
- Fecha de los precios: 11/07/2024
- Divisa: EUR

| Código | Ud | Descripción | Precio |
|---|---|---|---|
| D50ZO | u | Zócalo bajo para la gama de detectores A50, referencia D50ZO de Cofem | 3.30 |
