# Zócalo bajo para la gama de detectores C50 en color negro, referencia D50ZOBK de Cofem

- Propiedad del archivo: CONSTRUNARIO
- Formato: FIEBDC-3/2012
- Programa: Construnario Versión 3.51
- Fecha de los precios: 16/07/2024
- Divisa: EUR

| Código | Ud | Descripción | Precio |
|---|---|---|---|
| D50ZOBK | u | Zócalo bajo para la gama de detectores C50 en color negro, referencia D50ZOBK de Cofem | 4.40 |
