# Detector autónomo de humos doméstico para detección de incendios, referencia DAH9V de Cofem. Con alarma acústica

- Propiedad del archivo: CONSTRUNARIO
- Formato: FIEBDC-3/2012
- Programa: Construnario Versión 3.51
- Fecha de los precios: 16/07/2024
- Divisa: EUR

**DAH9V** u Detector autónomo de humos doméstico para detección de incendios, referencia DAH9V de Cofem. Con alarma acústica
Precio: 19.24
Detector doméstico de humos para detección de incendios, con alarma acústica.
