# Detector de aspiración con cobertura de 500m2, referencia DAS500 de Cofem

- Propiedad del archivo: CONSTRUNARIO
- Formato: FIEBDC-3/2012
- Programa: Construnario Versión 3.51
- Fecha de los precios: 11/07/2024
- Divisa: EUR

| Código | Ud | Descripción | Precio |
|---|---|---|---|
| DAS500 | u | Detector de aspiración con cobertura de 500m2, referencia DAS500 de Cofem | 6427.59 |
