# Barrera motorizada 8-50m, referencia DLR50M de Cofem. Incluye controlador, barrera y 1 espejo

- Propiedad del archivo: CONSTRUNARIO
- Formato: FIEBDC-3/2012
- Programa: Construnario Versión 3.51
- Fecha de los precios: 11/07/2024
- Divisa: EUR

**DLR50M** u Barrera motorizada 8-50m, referencia DLR50M de Cofem. Incluye controlador, barrera y 1 espejo
Precio: 2005.47
Barreras ópticas de humo para sistema de detección de incendios, consistente en un sistema de emisión / recepción de un haz óptico de infrarrojos de una longitud entre 10 y 100 m. Barreras ópticas de humo para sistema de detección de incendios consistente en un sistema de emisión / recepción de un haz óptico de infrarrojos. La instalación de estos detectores es ideal para locales de grandes dimensiones o para locales con techos muy altos.
