# Equipo de alarma y control de 8" UL FM, referencia EAC 8H de Cofem

- Propiedad del archivo: CONSTRUNARIO
- Formato: FIEBDC-3/2012
- Programa: Construnario Versión 3.51
- Fecha de los precios: 11/07/2024
- Divisa: EUR

| Código | Ud | Descripción | Precio |
|---|---|---|---|
| EAC 8H | u | Equipo de alarma y control de 8" UL FM, referencia EAC 8H de Cofem | 3514.27 |
