# Electroimán para puertas cortafuegos de 50kg, referencia ELPCF50K de Cofem. En negro

- Propiedad del archivo: CONSTRUNARIO
- Formato: FIEBDC-3/2012
- Programa: Construnario Versión 3.51
- Fecha de los precios: 11/07/2024
- Divisa: EUR

**ELPCF50K** u Electroimán para puertas cortafuegos de 50kg, referencia ELPCF50K de Cofem. En negro
Precio: 50.12
Electroimán en color negro para instalación en puertas cortafuegos de 50kg. Características: Alimentación: 24 Vdc. Consumo: 60 mA. Fuerza de retención: > 55 Kg
