# Tubo para extincion automática, referencia EXAMTF de Cofem

- Propiedad del archivo: CONSTRUNARIO
- Formato: FIEBDC-3/2012
- Programa: Construnario Versión 3.51
- Fecha de los precios: 11/07/2024
- Divisa: EUR

**EXAMTF** m Tubo para extincion automática, referencia EXAMTF de Cofem
Precio: 18.35
Tubo térmico Ø6x2mm de 40ºC a 80ºC
