# Fuente de alimentación acabado Lyon/London en color negro, referencia FAE05Y de Cofem

- Propiedad del archivo: CONSTRUNARIO
- Formato: FIEBDC-3/2012
- Programa: Construnario Versión 3.51
- Fecha de los precios: 11/07/2024
- Divisa: EUR

**FAE05Y** u Fuente de alimentación acabado Lyon/London en color negro, referencia FAE05Y de Cofem
Precio: 240.94
Fuente de Alimentación Externa conmutada. Existen 2 modelos dependiendo de la necesidad de alimentación del sistema: FAE 03Y: Capacidad de alimentación de 3A (100W). FAE 05Y: Capacidad de alimentación de 5A (155W). La FAE se ofrece instalada en el interior de un cofre de 418x324x150 mm, lo que permite disponer de un espacio adicional para situar las baterías necesarias en su interior. Características: Capacidad de alimentación de 3A (modelo FAE03Y) ó 5A (modelo FAE05Y). FAE incorporada en cofre, lo que permite instalar las baterías necesarias en su interior. Dimensiones del cofre reducidas: 418x324x150 mm. Cofre metálico. Cargador de baterías incorporado. Existente variante con cofre en color gris.
