# Detector de llama con carcasa de aluminio no Atex, referencia FDINA40 de Cofem. Cobertura de 40m. IP67

- Propiedad del archivo: CONSTRUNARIO
- Formato: FIEBDC-3/2012
- Programa: Construnario Versión 3.51
- Fecha de los precios: 11/07/2024
- Divisa: EUR

**FDINA40** u Detector de llama con carcasa de aluminio no Atex, referencia FDINA40 de Cofem. Cobertura de 40m. IP67
Precio: 2769.27
Detector de llama para proteger áreas con fuegos abiertos. El detector está diseñado para responder a la frecuencia de parpadeo y longitudes de onda características de las llamas. Existen tres tipos de detectores dependiendo de los sensores usados para centrarse en las longitudes de onda específicas típicas de las llamas y generar algoritmos para discriminar dichas llamas de otras fuentes luminosas. · IR2: 2 sensores de IR. · IR3: 3 sensores de IR. · UV/IR3: 1 sensor UV y 2 sensores IR. Igualmente existe versión ATEX y convencional de los modelos anteriores.
