# Válvula de mariposa ĝ50, referencia FVBM050 de Cofem. Para brida con reductor

- Propiedad del archivo: CONSTRUNARIO
- Formato: FIEBDC-3/2012
- Programa: Construnario Versión 3.51
- Fecha de los precios: 16/07/2024
- Divisa: EUR

| Código | Ud | Descripción | Precio |
|---|---|---|---|
| FVBM050 | u | Válvula de mariposa ĝ50, referencia FVBM050 de Cofem. Para brida con reductor | 297.76 |
