# Válvula de mariposa ĝ200, referencia FVRM200 de Cofem. Conexión ranurada con reductor

- Propiedad del archivo: CONSTRUNARIO
- Formato: FIEBDC-3/2012
- Programa: Construnario Versión 3.51
- Fecha de los precios: 11/07/2024
- Divisa: EUR

| Código | Ud | Descripción | Precio |
|---|---|---|---|
| FVRM200 | u | Válvula de mariposa ĝ200, referencia FVRM200 de Cofem. Conexión ranurada con reductor | 866.30 |
