# Hidrante de arqueta de 4" 1xř70, referencia HA4070 de Cofem

- Propiedad del archivo: CONSTRUNARIO
- Formato: FIEBDC-3/2012
- Programa: Construnario Versión 3.51
- Fecha de los precios: 11/07/2024
- Divisa: EUR

| Código | Ud | Descripción | Precio |
|---|---|---|---|
| HA4070 | u | Hidrante de arqueta de 4" 1xř70, referencia HA4070 de Cofem | 618.56 |
