# Hidrante de 4" 1xř70, referencia HA4070A de Cofem. Arqueta completa

- Propiedad del archivo: CONSTRUNARIO
- Formato: FIEBDC-3/2012
- Programa: Construnario Versión 3.51
- Fecha de los precios: 11/07/2024
- Divisa: EUR

| Código | Ud | Descripción | Precio |
|---|---|---|---|
| HA4070A | u | Hidrante de 4" 1xř70, referencia HA4070A de Cofem. Arqueta completa | 1012.90 |
