# Hidrante de 4" 1xř100, referencia HA4100 de Cofem. Sin tapa

- Propiedad del archivo: CONSTRUNARIO
- Formato: FIEBDC-3/2012
- Programa: Construnario Versión 3.51
- Fecha de los precios: 11/07/2024
- Divisa: EUR

| Código | Ud | Descripción | Precio |
|---|---|---|---|
| HA4100 | u | Hidrante de 4" 1xř100, referencia HA4100 de Cofem. Sin tapa | 739.72 |
