# Hidrante de columna seca de 3" 2xø45 + 1xø70, referencia HCS 321 de Cofem

- Propiedad del archivo: CONSTRUNARIO
- Formato: FIEBDC-3/2012
- Programa: Construnario Versión 3.51
- Fecha de los precios: 11/07/2024
- Divisa: EUR

| Código | Ud | Descripción | Precio |
|---|---|---|---|
| HCS 321 | u | Hidrante de columna seca de 3" 2xø45 + 1xø70, referencia HCS 321 de Cofem | 1604.53 |
