# Hidrante de columna seca de 4" 2xø70 + 1xø100, referencia HCS 421A de Cofem. Con antirrefrigerante y tapones antirrobo

- Propiedad del archivo: CONSTRUNARIO
- Formato: FIEBDC-3/2012
- Programa: Construnario Versión 3.51
- Fecha de los precios: 11/07/2024
- Divisa: EUR

| Código | Ud | Descripción | Precio |
|---|---|---|---|
| HCS 421A | u | Hidrante de columna seca de 4" 2xø70 + 1xø100, referencia HCS 421A de Cofem. Con antirrefrigerante y tapones antirrobo | 2128.56 |
