# Central convencional para la detección de incendios, referencia IRON02 de Cofem. 2 zonas

- Propiedad del archivo: CONSTRUNARIO
- Formato: FIEBDC-3/2012
- Programa: Construnario Versión 3.51
- Fecha de los precios: 16/07/2024
- Divisa: EUR

**IRON02** u Central convencional para la detección de incendios, referencia IRON02 de Cofem. 2 zonas
Precio: 189.98
Central automática de detección y alarma de incendios convencional. Esta central contempla diferentes modelos para adaptarse de la forma más precisa a las necesidades de cada instalación: IRON02: Central IRON con 2 zonas de detección. IRON04: Central IRON con 4 zonas de detección. Las características de las centrales IRON son: Centrales de 2 ó 4 zonas para uso de detectores y pulsadores convencionales. Hasta 32 elementos (con detectores y pulsadores) por zona. 2 salidas de sirena general supervisada, retardable de 0 a 7 minutos, y protegida cada una por fusible autorearmable. 1 salida de alarma inmediata a través de un contacto seco NA/NC (Normalmente abierto/Normalmente Cerrado). 1 salida de avería inmediata a través de un contacto seco NA/NC (Normalmente abierto/Normalmente cerrado). 1 salida auxiliare de 30 V/DC supervisada y protegida por un fusible autorearmable para alimentación externa (electroimanes de puertas cortafuego, sirenas, etc). Dispone de Modo de Pruebas para facilitar la comprobación de detectores y pulsadores de forma rápida y sencilla. Permite configurar los umbrales de línea abierta, alarma detector y alarma pulsador para ajustarse al funcionamiento con otros detectores. Cofre metálico con puerta atornillada frontalmente, 10 pretaladros de 28 mm para el paso del cableado, además de espacio para 2 baterías de 2 Ah. Certificada según normativa EN 54-2 y EN 54-4 con marcado CE.
