# Módulo máster para conectar detectores/pulsadores convencionales,referencia KMAY de Cofem

- Propiedad del archivo: CONSTRUNARIO
- Formato: FIEBDC-3/2012
- Programa: Construnario Versión 3.51
- Fecha de los precios: 11/07/2024
- Divisa: EUR

**KMAY** u Módulo máster para conectar detectores/pulsadores convencionales,referencia KMAY de Cofem
Precio: 66.43
Módulo microprocesado y direccionable (con aislador de cortocircuito) que se instala como un elemento más del bucle. Este módulo permite conectar detectores y/o pulsadores convencionales en un sistema algorítmico-direccionable de detección de incendios, realizando la función de interfaz entre una central de control algorítmico-direccionable y un sistema convencional. En la regleta de “Zona C” se pueden instalar un máximo de 10 pulsadores convencionales. En la regleta “Zona D”, se admite un máximo de 20 detectores de temperatura (A30XT, A30XV) ó 15 elementos entre detectores de humo (A30XH, A30XHS) y pulsadores convencionales. Ambas regletas supervisan la línea mediante un condensador final de línea, de 10µF/63V. De esta forma se indica el estado de línea abierta, línea cruzada, alarma detector o alarma pulsador. El parpadeo del led rojo transparente nos indica la comunicación con la central, así como si permanece encendido nos indica el estado de alarma de un detector o pulsador conectado a este módulo. Este módulo dispone de salida para la activación de un piloto remoto, que se activa cuando está en estado de alarma. El módulo máster analógico se alimenta por la conexión al bucle. Se suministra en módulos rectangulares fabricados en ABS termorresistente. El módulo KMAY está certificado de acuerdo a la Norma EN 54-18 por AENOR, y con marcado CE según el Reglamento Europeo de Productos de la Construcción (UE) Nº305/2011.
