# Lanza ĝ25, referencia L25X de Cofem

- Propiedad del archivo: CONSTRUNARIO
- Formato: FIEBDC-3/2012
- Programa: Construnario Versión 3.51
- Fecha de los precios: 11/07/2024
- Divisa: EUR

| Código | Ud | Descripción | Precio |
|---|---|---|---|
| L25X | u | Lanza ĝ25, referencia L25X de Cofem | 11.92 |
