# Lanza ĝ45, referencia L45 de Cofem

- Propiedad del archivo: CONSTRUNARIO
- Formato: FIEBDC-3/2012
- Programa: Construnario Versión 3.51
- Fecha de los precios: 11/07/2024
- Divisa: EUR

| Código | Ud | Descripción | Precio |
|---|---|---|---|
| L45 | u | Lanza ĝ45, referencia L45 de Cofem | 27.31 |
