# Letrero de alarma óptico acústico para exterior, referencia LLH65 de Cofem

- Propiedad del archivo: CONSTRUNARIO
- Formato: FIEBDC-3/2012
- Programa: Construnario Versión 3.51
- Fecha de los precios: 11/07/2024
- Divisa: EUR

**LLH65** u Letrero de alarma óptico acústico para exterior, referencia LLH65 de Cofem
Precio: 134.03
Letrero de alarma óptico acústico para exterior protección IP65
