# Letrero luminoso sin texto, con zumbador, referencia LLHSt de Cofem

- Propiedad del archivo: CONSTRUNARIO
- Formato: FIEBDC-3/2012
- Programa: Construnario Versión 3.51
- Fecha de los precios: 11/07/2024
- Divisa: EUR

**LLHST** u Letrero luminoso sin texto, con zumbador, referencia LLHSt de Cofem
Precio: 65.49
El sistema de extinción admite la posibilidad de incorporar letreros de extinción. Puesto que el disparo de un sistema de extinción puede conlleva ciertos riesgos y peligros, la función del letrero de extinción es la de avisar al personal de las zonas sensibles del disparo inminente del sistema o de que el sistema se encuentra disparado. Se disponen de tres tipos de letreros de extinción: 1) LLHST: Dispositivo con función de aviso sonoro y luminosos. 2) LLH: Dispositivo con función de aviso sonoro, luminoso y adhesivo informativo. 3) LLH23: Dispositivo con función de aviso sonoro EN 54-3, luminoso EN 54-23 y adhesivo informativo. El tercer dispositivo debería usarse siempre en aquellas instalaciones que no existan otros dispositivos de aviso de incendio EN 54-3 y EN 54-23.
