# Llave de sprinkler de media pulgada, referencia LLSD de Cofem

- Propiedad del archivo: CONSTRUNARIO
- Formato: FIEBDC-3/2012
- Programa: Construnario Versión 3.51
- Fecha de los precios: 11/07/2024
- Divisa: EUR

| Código | Ud | Descripción | Precio |
|---|---|---|---|
| LLSD | u | Llave de sprinkler de media pulgada, referencia LLSD de Cofem | 17.52 |
