# Llave para sprinkler oculto 1/2", referencia LLSOC de Cofem

- Propiedad del archivo: CONSTRUNARIO
- Formato: FIEBDC-3/2012
- Programa: Construnario Versión 3.51
- Fecha de los precios: 11/07/2024
- Divisa: EUR

| Código | Ud | Descripción | Precio |
|---|---|---|---|
| LLSOC | u | Llave para sprinkler oculto 1/2", referencia LLSOC de Cofem | 65.96 |
