# Central algorítmica direccionable para detección de incendios, referencia LYONRM02CRI de la serie Lyon Remote de Cofem, 2 bucles

- Propiedad del archivo: CONSTRUNARIO
- Formato: FIEBDC-3/2012
- Programa: Construnario Versión 3.51
- Fecha de los precios: 11/07/2024
- Divisa: EUR

**LYONRM02CRI** u Central algorítmica direccionable para detección de incendios, referencia LYONRM02CRI de la serie Lyon Remote de Cofem, 2 bucles
Precio: 2088.83
Central Lyon Remote de 2 bucles con módulo de conexión CRI/CRA
