# Central algorítmica direccionable para detección de incendios, referencia LYONRM03CRI de la serie Lyon Remote de Cofem, 3 bucles

- Propiedad del archivo: CONSTRUNARIO
- Formato: FIEBDC-3/2012
- Programa: Construnario Versión 3.51
- Fecha de los precios: 16/07/2024
- Divisa: EUR

**LYONRM03CRI** u Central algorítmica direccionable para detección de incendios, referencia LYONRM03CRI de la serie Lyon Remote de Cofem, 3 bucles
Precio: 2237.99
Central Lyon Remote de 3 bucles con módulo de conexión CRI/CRA
