# Marco tapajuntas para empotrar AEX-CO2P en inoxidable, referencia MAEXCO2P de Cofem

- Propiedad del archivo: CONSTRUNARIO
- Formato: FIEBDC-3/2012
- Programa: Construnario Versión 3.51
- Fecha de los precios: 26/08/2024
- Divisa: EUR

| Código | Ud | Descripción | Precio |
|---|---|---|---|
| MAEXCO2P | u | Marco tapajuntas para empotrar AEX-CO2P en inoxidable, referencia MAEXCO2P de Cofem | 111.99 |
